# Unidad interior marca Toshiba

- Propiedad del archivo: CONSTRUNARIO
- Formato: FIEBDC-3/2012
- Programa: Construnario Versión 3.51
- Fecha de los precios: 11/03/2014
- Divisa: EUR

**RAVSM804CTE** u Unidad interior marca Toshiba
Unidad interior marca Toshiba de techo para conjuntos split, modelo RAVSM804CTE. Caudal de aire 1110/876 m³/h. Nivel de presión sonora (alta/baja) 38/36/33 dB(A). Dimensiones AlxAnxPr 210x1180x680 mm. Peso 25 kg.
