# Unidad interior marca Toshiba

- Propiedad del archivo: CONSTRUNARIO
- Formato: FIEBDC-3/2012
- Programa: Construnario Versión 3.51
- Fecha de los precios: 11/03/2014
- Divisa: EUR

**RAVSM1404CTE** u Unidad interior marca Toshiba
Unidad interior marca Toshiba de techo para conjuntos split, modelo RAVSM1404CTE. Caudal de aire 1800/1386 m³/h. Nivel de presión sonora (alta/baja) 43/40/37 dB(A). Dimensiones AlxAnxPr 210x1595x680 mm. Peso 33 kg.
