# Unidad interior marca Toshiba

- Propiedad del archivo: CONSTRUNARIO
- Formato: FIEBDC-3/2012
- Programa: Construnario Versión 3.51
- Fecha de los precios: 11/03/2014
- Divisa: EUR

**RAVSM562XTE** u Unidad interior marca Toshiba
Unidad interior marca Toshiba de consola suelo/techo para conjuntos split, modelo RAVSM562XTE. Caudal de aire 840/600 m³/h. Nivel de presión sonora (alta/baja) 43/36 dB(A). Dimensiones AlxAnxPr 208x1093x633 mm. Peso 23 kg.
