# Kit marca Toshiba

- Propiedad del archivo: CONSTRUNARIO
- Formato: FIEBDC-3/2012
- Programa: Construnario Versión 3.51
- Fecha de los precios: 11/03/2014
- Divisa: EUR

**RBCTWP30E2** u Kit marca Toshiba
Kit marca Toshiba para conexión de tuberías de sistemas TWIN 2x1, modelo RBCTWP30E2, para unidades exteriores RAVSP804ATE RAVSP1104ATE RAVSP1104AT8E RAVSM1103ATE.
