# Kit marca Toshiba

- Propiedade do arquivo: CONSTRUNARIO
- Formato: FIEBDC-3/2012
- Programa: Construnario Versión 3.51
- Data dos prezos: 11/03/2014
- Divisa: EUR

**RBCTRP100E** u Kit marca Toshiba
Kit marca Toshiba para conexión de tuberías de sistemas TWIN 3x1, modelo RBCTRP100E, para unidades exteriores RAVSP1604AT8E RAVSM1603ATE RAVSM2244AT8E RAVSM2804AT8E.
