# Consejería digital S400, referencia 090974 de Tegui

- Propiedad del archivo: CONSTRUNARIO
- Formato: FIEBDC-3/2012
- Programa: Construnario Versión 3.51
- Fecha de los precios: 04/11/2022
- Divisa: EUR

**090974** u Consejería digital S400, referencia 090974 de Tegui
Controla el tráfico de llamadas, tanto a teléfonos como a monitores, que provengan de placas principales o secundarias del sistema Teguibus. Instalación empotrada en pared. Requiere alimentador E-32 ref. 375002.
