# Módulo telec, referencia 0E1304 de Tegui. Para la cámara 0E5502

- Propiedade do arquivo: CONSTRUNARIO
- Formato: FIEBDC-3/2012
- Programa: Construnario Versión 3.51
- Data dos prezos: 04/11/2022
- Divisa: EUR

**0E1304** u Módulo telec, referencia 0E1304 de Tegui. Para la cámara 0E5502
Perfil cámara para 0E5502
