# UNIDAD EXTERIOR SMMSi 14 kW

- Propiedad del archivo: CONSTRUNARIO
- Formato: FIEBDC-3/2012
- Programa: Construnario Versión 3.51
- Fecha de los precios: 11/03/2014
- Divisa: EUR

**MMYMAP0501HT8E** u UNIDAD EXTERIOR SMMSi 14 kW
Unidad exterior marca Toshiba SMMS a 2 tubos, con dos compresores inverter Twin Rotary y refrigerante R-410a, modelo MMYMAP0501HT8E. Capacidad frigorífica 14 kW. ·Potencia absorbida en refrigeración 3,65 kW. ·EER 3,84 Capacidad calorífica 16 kW. ·Potencia absorbida en calefacción 3,84 kW. ·COP 4,17 Simultaneidad máxima hasta 135%. Diferencia de altura entre u.interiores hasta 30 m. Long. equivalente de tubería desde la 1ª derivación hasta 65 m. Rango de funcionamiento -5/43 ºC refrig. y -15/15,5 ºC calef. Ventilador Inverter 9000 m³/h. Nivel de presión sonora en refrig./calef. 55/55 dB(A). Dimensiones AlxAnxPr 1800x990x750 mm. Peso 228 kg. Alimentación 380/415-3-50 (V-ph-Hz). Control vectorial, mediante curva sinusoidal en pasos de 0,1 Hz sobre el control de velocidad del compresor.
