# UNIDAD EXTERIOR SMMSi 56 kW

- Propiedad del archivo: CONSTRUNARIO
- Formato: FIEBDC-3/2012
- Programa: Construnario Versión 3.51
- Fecha de los precios: 11/03/2014
- Divisa: EUR

**MMYMAP2014HT8** u UNIDAD EXTERIOR SMMSi 56 kW
Conjunto exterior marca Toshiba SMMSi a 2 tubos, con compresores inverter Twin Rotary y refrigerante R-410a, modelo MMYMAP2014HT8, combinación de dos módulos MMYMAP1004HT8E. Capacidad frigorífica 56 kW. ·Potencia absorbida en refrigeración 14,82 kW. ·EER 3,78 Capacidad calorífica 63 kW. ·Potencia absorbida en calefacción 15 kW. ·COP 4,2 Simultaneidad máxima hasta 135%. Diferencia de altura entre u.interiores hasta 40 m. Long. equivalente de tubería desde la 1ª derivación hasta 65 m. Rango de funcionamiento -5/43 ºC refrig. y -20/15,5 ºC calef. Ventilador Inverter 2(10500) m³/h. Nivel de presión sonora en refrig./calef. 60/61 dB(A). Dimensiones AlxAnxPr 2(1830x990x780) mm. Peso 2(242) kg. Alimentación 380/415-3-50 (V-ph-Hz). Control vectorial, mediante curva sinusoidal en pasos de 0,1 Hz sobre el control de velocidad del compresor.
