# UNIDAD EXTERIOR SMMSi 73 kW

- Propiedad del archivo: CONSTRUNARIO
- Formato: FIEBDC-3/2012
- Programa: Construnario Versión 3.51
- Fecha de los precios: 11/03/2014
- Divisa: EUR

**MMYMAP2614HT8** u UNIDAD EXTERIOR SMMSi 73 kW
Conjunto exterior marca Toshiba SMMSi a 2 tubos, con compresores inverter Twin Rotary y refrigerante R-410a, modelo MMYMAP2614HT8, combinación de un módulo MMYMAP1604HT8E y un módulo MMYMAP1004HT8E. Capacidad frigorífica 73 kW. ·Potencia absorbida en refrigeración 21,11 kW. ·EER 3,46 Capacidad calorífica 81,5 kW. ·Potencia absorbida en calefacción 21,7 kW. ·COP 3,76 Simultaneidad máxima hasta 135%. Diferencia de altura entre u.interiores hasta 40 m. Long. equivalente de tubería desde la 1ª derivación hasta 65 m. Rango de funcionamiento -5/43 ºC refrig. y -20/15,5 ºC calef. Ventilador Inverter 13000 + 10500 m³/h. Nivel de presión sonora en refrig./calef. 63,5/65 dB(A). Dimensiones AlxAnxPr 1830x1210x780 + 1830x990x780 mm. Peso 330 + 242 kg. Alimentación 380/415-3-50 (V-ph-Hz). Control vectorial, mediante curva sinusoidal en pasos de 0,1 Hz sobre el control de velocidad del compresor.
