# UNIDAD EXTERIOR SMMSi 90 kW

- Propiedad del archivo: CONSTRUNARIO
- Formato: FIEBDC-3/2012
- Programa: Construnario Versión 3.51
- Fecha de los precios: 11/03/2014
- Divisa: EUR

**MMYMAP3214HT8** u UNIDAD EXTERIOR SMMSi 90 kW
Conjunto exterior marca Toshiba SMMSi a 2 tubos, con compresores inverter Twin Rotary y refrigerante R-410a, modelo MMYMAP3214HT8, combinación de dos módulos MMYMAP1604HT8E. Capacidad frigorífica 90 kW. ·Potencia absorbida en refrigeración 27,4 kW. ·EER 3,28 Capacidad calorífica 100 kW. ·Potencia absorbida en calefacción 28,4 kW. ·COP 3,52 Simultaneidad máxima hasta 135%. Diferencia de altura entre u.interiores hasta 40 m. Long. equivalente de tubería desde la 1ª derivación hasta 65 m. Rango de funcionamiento -5/43 ºC refrig. y -20/15,5 ºC calef. Ventilador Inverter 2(13000) m³/h. Nivel de presión sonora en refrig./calef. 65/67 dB(A). Dimensiones AlxAnxPr 2(1830x1210x780) mm. Peso 2(330) kg. Alimentación 380/415-3-50 (V-ph-Hz). Control vectorial, mediante curva sinusoidal en pasos de 0,1 Hz sobre el control de velocidad del compresor.
