# UNIDAD EXTERIOR SMMSi 101 kW

- Propiedad del archivo: CONSTRUNARIO
- Formato: FIEBDC-3/2012
- Programa: Construnario Versión 3.51
- Fecha de los precios: 11/03/2014
- Divisa: EUR

**MMYMAP3614HT8** u UNIDAD EXTERIOR SMMSi 101 kW
Conjunto exterior marca Toshiba SMMSi a 2 tubos, con compresores inverter Twin Rotary y refrigerante R-410a, modelo MMYMAP3614HT8, combinación de tres módulos MMYMAP1204HT8E. Capacidad frigorífica 101 kW. ·Potencia absorbida en refrigeración 28,93 kW. ·EER 3,49 Capacidad calorífica 113 kW. ·Potencia absorbida en calefacción 30,84 kW. ·COP 3,66 Simultaneidad máxima hasta 135%. Diferencia de altura entre u.interiores hasta 40 m. Long. equivalente de tubería desde la 1ª derivación hasta 65 m. Rango de funcionamiento -5/43 ºC refrig. y -20/15,5 ºC calef. Ventilador Inverter 3(11600) m³/h. Nivel de presión sonora en refrig./calef. 64/67 dB(A). Dimensiones AlxAnxPr 3(1830x990x780) mm. Peso 3(242) kg. Alimentación 380/415-3-50 (V-ph-Hz). Control vectorial, mediante curva sinusoidal en pasos de 0,1 Hz sobre el control de velocidad del compresor.
