# UNIDAD EXTERIOR SMMSi 78, 5 kW Alta eficiencia

- Propiedad del archivo: CONSTRUNARIO
- Formato: FIEBDC-3/2012
- Programa: Construnario Versión 3.51
- Fecha de los precios: 11/03/2014
- Divisa: EUR

**MMYMAP2824HT8** u UNIDAD EXTERIOR SMMSi 78, 5 kW Alta eficiencia
Conjunto exterior marca Toshiba SMMSi a 2 tubos, de alta eficiencia, con compresores inverter Twin Rotary y refrigerante R-410a, modelo MMYMAP2824HT8, combinación de dos módulos MMYMAP1004HT8E y un módulo MMYMAP0804HT8E. Capacidad frigorífica 78,5 kW. ·Potencia absorbida en refrigeración 20,27 kW. ·EER 3,87 Capacidad calorífica 88 kW. ·Potencia absorbida en calefacción 20,53 kW. ·COP 4,29 Simultaneidad máxima hasta 135%. Diferencia de altura entre u.interiores hasta 40 m. Long. equivalente de tubería desde la 1ª derivación hasta 65 m. Rango de funcionamiento -5/43 ºC refrig. y -20/15,5 ºC calef. Ventilador Inverter 2(10500) + 9900 m³/h. Nivel de presión sonora en refrig./calef. 61,5/62,5 dB(A). Dimensiones AlxAnxPr 3(1830x990x780) mm. Peso 3(242) kg. Alimentación 380/415-3-50 (V-ph-Hz). Control vectorial, mediante curva sinusoidal en pasos de 0,1 Hz sobre el control de velocidad del compresor.
