# UNIDAD EXTERIOR SMMSi 123, 5 kW Alta eficiencia

- Propiedad del archivo: CONSTRUNARIO
- Formato: FIEBDC-3/2012
- Programa: Construnario Versión 3.51
- Fecha de los precios: 11/03/2014
- Divisa: EUR

**MMYMAP4424HT8** u UNIDAD EXTERIOR SMMSi 123, 5 kW Alta eficiencia
Conjunto exterior marca Toshiba SMMSi a 2 tubos, de alta eficiencia, con compresores inverter Twin Rotary y refrigerante R-410a, modelo MMYMAP4424HT8, combinación de dos módulos MMYMAP1204HT8E y dos módulos MMYMAP1004HT8E. Capacidad frigorífica 123,5 kW. ·Potencia absorbida en refrigeración 34,19 kW. ·EER 3,61 Capacidad calorífica 138 kW. ·Potencia absorbida en calefacción 35,4 kW. ·COP 3,9 Simultaneidad máxima hasta 135%. Diferencia de altura entre u.interiores hasta 40 m. Long. equivalente de tubería desde la 1ª derivación hasta 65 m. Rango de funcionamiento -5/43 ºC refrig. y -20/15,5 ºC calef. Ventilador Inverter 2(11600) + 2(10500) m³/h. Nivel de presión sonora en refrig./calef. 64,5/66,5 dB(A). Dimensiones AlxAnxPr 4(1830x990x780) mm. Peso 4(242) kg. Alimentación 380/415-3-50 (V-ph-Hz). Control vectorial, mediante curva sinusoidal en pasos de 0,1 Hz sobre el control de velocidad del compresor.
