# UNIDAD EXTERIOR SHRM 28 kW

- Propiedad del archivo: CONSTRUNARIO
- Formato: FIEBDC-3/2012
- Programa: Construnario Versión 3.51
- Fecha de los precios: 11/03/2014
- Divisa: EUR

**MMYMAP1002FT8E** u UNIDAD EXTERIOR SHRM 28 kW
Unidad exterior marca Toshiba SHRM a 3 tubos, con dos compresores inverter Twin Rotary y refrigerante R-410a, modelo MMYMAP1002FT8E. Capacidad frigorífica 28 kW. ·Potencia absorbida en refrigeración 8,54 kW. ·EER 3,18 Capacidad calorífica 31,5 kW. ·Potencia absorbida en calefacción 8,73 kW. ·COP 3,61 Simultaneidad máxima hasta 135%. Diferencia de altura entre u.interiores hasta 35 m. Long. equivalente de tubería desde la 1ª derivación hasta 50 m. Rango de funcionamiento -10/43 ºC refrig. y -15/15,5 ºC calef. Ventilador Inverter 10500 m³/h. Nivel de presión sonora en refrig./calef. 58/ dB(A). Dimensiones AlxAnxPr 1800x990x750 mm. Peso 263 kg. Alimentación 380/415-3-50 (V-ph-Hz). Control vectorial, mediante curva sinusoidal en pasos de 0,1 Hz sobre el control de velocidad del compresor.
