# UNIDAD EXTERIOR SHRM 56 kW

- Propiedad del archivo: CONSTRUNARIO
- Formato: FIEBDC-3/2012
- Programa: Construnario Versión 3.51
- Fecha de los precios: 11/03/2014
- Divisa: EUR

**MMYMAP2002FT8** u UNIDAD EXTERIOR SHRM 56 kW
Conjunto exterior marca Toshiba SHRM a 3 tubos, con compresores inverter Twin Rotary y refrigerante R-410a, modelo MMYMAP2002FT8, combinación de dos módulos MMYMAP1002FT8E. Capacidad frigorífica 56 kW. ·Potencia absorbida en refrigeración 17,89 kW. ·EER 3,13 Capacidad calorífica 63 kW. ·Potencia absorbida en calefacción 17,98 kW. ·COP 3,5 Simultaneidad máxima hasta 135%. Diferencia de altura entre u.interiores hasta 35 m. Long. equivalente de tubería desde la 1ª derivación hasta 50 m. Rango de funcionamiento -10/43 ºC refrig. y -15/15,5 ºC calef. Ventilador Inverter 2(10500) m³/h. Nivel de presión sonora en refrig./calef. 61/ dB(A). Dimensiones AlxAnxPr 2(1800x990x750) mm. Peso 2(263) kg. Alimentación 380/415-3-50 (V-ph-Hz). Control vectorial, mediante curva sinusoidal en pasos de 0,1 Hz sobre el control de velocidad del compresor.
