# UNIDAD EXTERIOR SHRM 68 kW

- Propiedad del archivo: CONSTRUNARIO
- Formato: FIEBDC-3/2012
- Programa: Construnario Versión 3.51
- Fecha de los precios: 11/03/2014
- Divisa: EUR

**MMYMAP2402FT8** u UNIDAD EXTERIOR SHRM 68 kW
Conjunto exterior marca Toshiba SHRM a 3 tubos, con compresores inverter Twin Rotary y refrigerante R-410a, modelo MMYMAP2402FT8, combinación de tres módulos MMYMAP0802FT8E. Capacidad frigorífica 68 kW. ·Potencia absorbida en refrigeración 19,66 kW. ·EER 3,46 Capacidad calorífica 76,5 kW. ·Potencia absorbida en calefacción 20,04 kW. ·COP 3,82 Simultaneidad máxima hasta 135%. Diferencia de altura entre u.interiores hasta 35 m. Long. equivalente de tubería desde la 1ª derivación hasta 50 m. Rango de funcionamiento -10/43 ºC refrig. y -15/15,5 ºC calef. Ventilador Inverter 3(9900) m³/h. Nivel de presión sonora en refrig./calef. 62/ dB(A). Dimensiones AlxAnxPr 3(1800x990x750) mm. Peso 3(263) kg. Alimentación 380/415-3-50 (V-ph-Hz). Control vectorial, mediante curva sinusoidal en pasos de 0,1 Hz sobre el control de velocidad del compresor.
