# UNIDAD EXTERIOR SHRM 73 kW

- Propiedad del archivo: CONSTRUNARIO
- Formato: FIEBDC-3/2012
- Programa: Construnario Versión 3.51
- Fecha de los precios: 11/03/2014
- Divisa: EUR

**MMYMAP2602FT8** u UNIDAD EXTERIOR SHRM 73 kW
Conjunto exterior marca Toshiba SHRM a 3 tubos, con compresores inverter Twin Rotary y refrigerante R-410a, modelo MMYMAP2602FT8, combinación de un módulo MMYMAP1002FT8E y dos módulos MMYMAP0802FT8E. Capacidad frigorífica 73 kW. ·Potencia absorbida en refrigeración 21,96 kW. ·EER 3,32 Capacidad calorífica 81,5 kW. ·Potencia absorbida en calefacción 22,09 kW. ·COP 3,69 Simultaneidad máxima hasta 135%. Diferencia de altura entre u.interiores hasta 35 m. Long. equivalente de tubería desde la 1ª derivación hasta 50 m. Rango de funcionamiento -10/43 ºC refrig. y -15/15,5 ºC calef. Ventilador Inverter 10500 + 2(9900) m³/h. Nivel de presión sonora en refrig./calef. 62/ dB(A). Dimensiones AlxAnxPr 3(1800x990x750) mm. Peso 3(263) kg. Alimentación 380/415-3-50 (V-ph-Hz). Control vectorial, mediante curva sinusoidal en pasos de 0,1 Hz sobre el control de velocidad del compresor.
