# UNIDAD INTERIOR cassette de 4 vías 5, 6 kW

- Propiedad del archivo: CONSTRUNARIO
- Formato: FIEBDC-3/2012
- Programa: Construnario Versión 3.51
- Fecha de los precios: 11/03/2014
- Divisa: EUR

**MMUAP0182H** u UNIDAD INTERIOR cassette de 4 vías 5, 6 kW
Unidad interior marca Toshiba para sistemas VRF tipo cassette de 4 vías, con válvula electrónica, sensor de presión y control individual de temperatura por microprocesador para regulación del flujo de refrigerante, modelo MMUAP0182H, toma de aire exterior, bomba de drenaje incl. Capacidad frigorífica 5,6 kW. Capacidad calorífica 6,3 kW. Consumo eléctrico 0,026 kW. Caudal de aire (alta/baja) 1050/800 m³/h. Nivel de presión sonora (alta/baja) 32/27 dB(A). Dimensiones AlxAnxPr 256x840x840 mm. Peso 20 kg. Dimensiones del panel 30x950x950 mm. Alimentación 220/240-1-50 (V-ph-Hz).
