# UNIDAD INTERIOR cassette de 4 vías 9 kW

- Propiedad del archivo: CONSTRUNARIO
- Formato: FIEBDC-3/2012
- Programa: Construnario Versión 3.51
- Fecha de los precios: 11/03/2014
- Divisa: EUR

**MMUAP0302H** u UNIDAD INTERIOR cassette de 4 vías 9 kW
Unidad interior marca Toshiba para sistemas VRF tipo cassette de 4 vías, con válvula electrónica, sensor de presión y control individual de temperatura por microprocesador para regulación del flujo de refrigerante, modelo MMUAP0302H, toma de aire exterior, bomba de drenaje incl. Capacidad frigorífica 9 kW. Capacidad calorífica 10 kW. Consumo eléctrico 0,043 kW. Caudal de aire (alta/baja) 1320/850 m³/h. Nivel de presión sonora (alta/baja) 38/30 dB(A). Dimensiones AlxAnxPr 256x840x840 mm. Peso 20 kg. Dimensiones del panel 30x950x950 mm. Alimentación 220/240-1-50 (V-ph-Hz).
