# UNIDAD INTERIOR cassette 60x60 de 4 vías 2, 8 kW

- Propiedad del archivo: CONSTRUNARIO
- Formato: FIEBDC-3/2012
- Programa: Construnario Versión 3.51
- Fecha de los precios: 11/03/2014
- Divisa: EUR

**MMUAP0094MHE** u UNIDAD INTERIOR cassette 60x60 de 4 vías 2, 8 kW
Unidad interior marca Toshiba para sistemas VRF tipo cassette 60x60 de 4 vías, con válvula electrónica, sensor de presión y control individual de temperatura por microprocesador para regulación del flujo de refrigerante, modelo MMUAP0094MHE, toma de aire exterior, bomba de drenaje incl. Capacidad frigorífica 2,8 kW. Capacidad calorífica 3,2 kW. Consumo eléctrico 0,036 kW. Caudal de aire (alta/baja) 570/378 m³/h. Nivel de presión sonora (alta/baja) 37/28 dB(A). Dimensiones AlxAnxPr 268x575x575 mm. Peso 17 kg. Dimensiones del panel 27x700x700 mm. Alimentación 220/240-1-50 (V-ph-Hz).
