# UNIDAD INTERIOR cassette de 2 vías 2, 2 kW

- Propiedad del archivo: CONSTRUNARIO
- Formato: FIEBDC-3/2012
- Programa: Construnario Versión 3.51
- Fecha de los precios: 11/03/2014
- Divisa: EUR

**MMUAP0072WH** u UNIDAD INTERIOR cassette de 2 vías 2, 2 kW
Unidad interior marca Toshiba para sistemas VRF tipo cassette de 2 vías, con válvula electrónica, sensor de presión y control individual de temperatura por microprocesador para regulación del flujo de refrigerante, modelo MMUAP0072WH, toma de aire exterior, bomba de drenaje incl. Capacidad frigorífica 2,2 kW. Capacidad calorífica 2,5 kW. Consumo eléctrico 0,029 kW. Caudal de aire (alta/media/baja) 558/498/450 m³/h. Nivel de presión sonora (alta/media/baja) 34/32/30 dB(A). Dimensiones AlxAnxPr 295x815x570 mm. Peso 19 kg. Dimensiones del panel 20x1050x680 mm. Alimentación 220/240-1-50 (V-ph-Hz).
