# UNIDAD INTERIOR cassette de 2 vías 3, 6 kW

- Propiedad del archivo: CONSTRUNARIO
- Formato: FIEBDC-3/2012
- Programa: Construnario Versión 3.51
- Fecha de los precios: 11/03/2014
- Divisa: EUR

**MMUAP0122WH** u UNIDAD INTERIOR cassette de 2 vías 3, 6 kW
Unidad interior marca Toshiba para sistemas VRF tipo cassette de 2 vías, con válvula electrónica, sensor de presión y control individual de temperatura por microprocesador para regulación del flujo de refrigerante, modelo MMUAP0122WH, toma de aire exterior, bomba de drenaje incl. Capacidad frigorífica 3,6 kW. Capacidad calorífica 4 kW. Consumo eléctrico 0,029 kW. Caudal de aire (alta/media/baja) 558/498/450 m³/h. Nivel de presión sonora (alta/media/baja) 34/32/30 dB(A). Dimensiones AlxAnxPr 295x815x570 mm. Peso 19 kg. Dimensiones del panel 20x1050x680 mm. Alimentación 220/240-1-50 (V-ph-Hz).
