# UNIDAD INTERIOR cassette de 2 vías 7, 1 kW

- Propiedad del archivo: CONSTRUNARIO
- Formato: FIEBDC-3/2012
- Programa: Construnario Versión 3.51
- Fecha de los precios: 11/03/2014
- Divisa: EUR

**MMUAP0242WH** u UNIDAD INTERIOR cassette de 2 vías 7, 1 kW
Unidad interior marca Toshiba para sistemas VRF tipo cassette de 2 vías, con válvula electrónica, sensor de presión y control individual de temperatura por microprocesador para regulación del flujo de refrigerante, modelo MMUAP0242WH, toma de aire exterior, bomba de drenaje incl. Capacidad frigorífica 7,1 kW. Capacidad calorífica 8 kW. Consumo eléctrico 0,054 kW. Caudal de aire (alta/media/baja) 1050/840/738 m³/h. Nivel de presión sonora (alta/media/baja) 38/35/33 dB(A). Dimensiones AlxAnxPr 345x1180x570 mm. Peso 26 kg. Dimensiones del panel 20x1415x680 mm. Alimentación 220/240-1-50 (V-ph-Hz).
