# UNIDAD INTERIOR cassette de 2 vías 11, 2 kW

- Propiedad del archivo: CONSTRUNARIO
- Formato: FIEBDC-3/2012
- Programa: Construnario Versión 3.51
- Fecha de los precios: 11/03/2014
- Divisa: EUR

**MMUAP0362WH** u UNIDAD INTERIOR cassette de 2 vías 11, 2 kW
Unidad interior marca Toshiba para sistemas VRF tipo cassette de 2 vías, con válvula electrónica, sensor de presión y control individual de temperatura por microprocesador para regulación del flujo de refrigerante, modelo MMUAP0362WH, toma de aire exterior, bomba de drenaje incl. Capacidad frigorífica 11,2 kW. Capacidad calorífica 12,5 kW. Consumo eléctrico 0,073 kW. Caudal de aire (alta/media/baja) 1740/1434/1182 m³/h. Nivel de presión sonora (alta/media/baja) 42/39/36 dB(A). Dimensiones AlxAnxPr 345x1600x570 mm. Peso 36 kg. Dimensiones del panel 20x1835x680 mm. Alimentación 220/240-1-50 (V-ph-Hz).
