# UNIDAD INTERIOR cassette de 2 vías 16 kW

- Propiedad del archivo: CONSTRUNARIO
- Formato: FIEBDC-3/2012
- Programa: Construnario Versión 3.51
- Fecha de los precios: 11/03/2014
- Divisa: EUR

**MMUAP0562WH** u UNIDAD INTERIOR cassette de 2 vías 16 kW
Unidad interior marca Toshiba para sistemas VRF tipo cassette de 2 vías, con válvula electrónica, sensor de presión y control individual de temperatura por microprocesador para regulación del flujo de refrigerante, modelo MMUAP0562WH, toma de aire exterior, bomba de drenaje incl. Capacidad frigorífica 16 kW. Capacidad calorífica 18 kW. Consumo eléctrico 0,117 kW. Caudal de aire (alta/media/baja) 2040/1578/1320 m³/h. Nivel de presión sonora (alta/media/baja) 46/42/39 dB(A). Dimensiones AlxAnxPr 345x1600x570 mm. Peso 36 kg. Dimensiones del panel 20x1835x680 mm. Alimentación 220/240-1-50 (V-ph-Hz).
