# UNIDAD INTERIOR cassette de 1 vía 2, 2 kW

- Propiedad del archivo: CONSTRUNARIO
- Formato: FIEBDC-3/2012
- Programa: Construnario Versión 3.51
- Fecha de los precios: 11/03/2014
- Divisa: EUR

**MMUAP0074YHE** u UNIDAD INTERIOR cassette de 1 vía 2, 2 kW
Unidad interior marca Toshiba para sistemas VRF tipo cassette de 1 vía, con válvula electrónica, sensor de presión y control individual de temperatura por microprocesador para regulación del flujo de refrigerante, modelo MMUAP0074YHE, toma de aire exterior, bomba de drenaje incl. Capacidad frigorífica 2,2 kW. Capacidad calorífica 2,5 kW. Consumo eléctrico 0,053 kW. Caudal de aire (alta/baja) 540/420 m³/h. Nivel de presión sonora (alta/baja) 42/34 dB(A). Dimensiones AlxAnxPr 235x850x400 mm. Peso 22 kg. Dimensiones del panel 18x1050x470 mm. Alimentación 220/240-1-50 (V-ph-Hz).
