# UNIDAD INTERIOR cassette de 1 vía 4, 5 kW

- Propiedad del archivo: CONSTRUNARIO
- Formato: FIEBDC-3/2012
- Programa: Construnario Versión 3.51
- Fecha de los precios: 11/03/2014
- Divisa: EUR

**MMUAP0154SHE** u UNIDAD INTERIOR cassette de 1 vía 4, 5 kW
Unidad interior marca Toshiba para sistemas VRF tipo cassette de 1 vía, con válvula electrónica, sensor de presión y control individual de temperatura por microprocesador para regulación del flujo de refrigerante, modelo MMUAP0154SHE, toma de aire exterior, bomba de drenaje incl. Capacidad frigorífica 4,5 kW. Capacidad calorífica 5 kW. Consumo eléctrico 0,042 kW. Caudal de aire (alta/baja) 750/630 m³/h. Nivel de presión sonora (alta/baja) 37/32 dB(A). Dimensiones AlxAnxPr 200x1000x710 mm. Peso 21 kg. Dimensiones del panel 20x1230x800 mm. Alimentación 220/240-1-50 (V-ph-Hz).
