# UNIDAD INTERIOR cassette de 1 vía 5, 6 kW

- Propiedad del archivo: CONSTRUNARIO
- Formato: FIEBDC-3/2012
- Programa: Construnario Versión 3.51
- Fecha de los precios: 11/03/2014
- Divisa: EUR

**MMUAP0184SHE** u UNIDAD INTERIOR cassette de 1 vía 5, 6 kW
Unidad interior marca Toshiba para sistemas VRF tipo cassette de 1 vía, con válvula electrónica, sensor de presión y control individual de temperatura por microprocesador para regulación del flujo de refrigerante, modelo MMUAP0184SHE, toma de aire exterior, bomba de drenaje incl. Capacidad frigorífica 5,6 kW. Capacidad calorífica 6,3 kW. Consumo eléctrico 0,046 kW. Caudal de aire (alta/baja) 780/660 m³/h. Nivel de presión sonora (alta/baja) 38/34 dB(A). Dimensiones AlxAnxPr 200x1000x710 mm. Peso 21 kg. Dimensiones del panel 20x1230x800 mm. Alimentación 220/240-1-50 (V-ph-Hz).
