# UNIDAD INTERIOR conductos estándar 2, 8 kW

- Propiedad del archivo: CONSTRUNARIO
- Formato: FIEBDC-3/2012
- Programa: Construnario Versión 3.51
- Fecha de los precios: 11/03/2014
- Divisa: EUR

**MMDAP0094BHE** u UNIDAD INTERIOR conductos estándar 2, 8 kW
Unidad interior marca Toshiba para sistemas VRF tipo conductos estándar, con válvula electrónica, sensor de presión y control individual de temperatura por microprocesador para regulación del flujo de refrigerante, modelo MMDAP0094BHE, toma de aire exterior, bomba de drenaje incl. Capacidad frigorífica 2,8 kW. Capacidad calorífica 3,2 kW. Consumo eléctrico 0,033 kW. Caudal de aire (alta/baja) 480/340 m³/h. Presión estática ext. hasta 110 Pa. Nivel de presión sonora (alta/baja) 30/26 dB(A). Dimensiones AlxAnxPr 320x550x800 mm. Peso 28 kg. Alimentación 220/240-1-50 (V-ph-Hz).
