# UNIDAD INTERIOR conductos estándar 11, 2 kW

- Propiedad del archivo: CONSTRUNARIO
- Formato: FIEBDC-3/2012
- Programa: Construnario Versión 3.51
- Fecha de los precios: 11/03/2014
- Divisa: EUR

**MMDAP0364BHE** u UNIDAD INTERIOR conductos estándar 11, 2 kW
Unidad interior marca Toshiba para sistemas VRF tipo conductos estándar, con válvula electrónica, sensor de presión y control individual de temperatura por microprocesador para regulación del flujo de refrigerante, modelo MMDAP0364BHE, toma de aire exterior, bomba de drenaje incl. Capacidad frigorífica 11,2 kW. Capacidad calorífica 12,5 kW. Consumo eléctrico 0,107 kW. Caudal de aire (alta/baja) 1620/1200 m³/h. Presión estática ext. hasta 110 Pa. Nivel de presión sonora (alta/baja) 36/32 dB(A). Dimensiones AlxAnxPr 320x1350x800 mm. Peso 55 kg. Alimentación 220/240-1-50 (V-ph-Hz).
