# UNIDAD INTERIOR conductos estándar 16, 0 kW

- Propiedad del archivo: CONSTRUNARIO
- Formato: FIEBDC-3/2012
- Programa: Construnario Versión 3.51
- Fecha de los precios: 11/03/2014
- Divisa: EUR

**MMDAP0564BHE** u UNIDAD INTERIOR conductos estándar 16, 0 kW
Unidad interior marca Toshiba para sistemas VRF tipo conductos estándar, con válvula electrónica, sensor de presión y control individual de temperatura por microprocesador para regulación del flujo de refrigerante, modelo MMDAP0564BHE, toma de aire exterior, bomba de drenaje incl. Capacidad frigorífica 16,0 kW. Capacidad calorífica 18,0 kW. Consumo eléctrico 0,128 kW. Caudal de aire (alta/baja) 1980/1490 m³/h. Presión estática ext. hasta 110 Pa. Nivel de presión sonora (alta/baja) 36/32 dB(A). Dimensiones AlxAnxPr 320x1350x800 mm. Peso 55 kg. Alimentación 220/240-1-50 (V-ph-Hz).
