# UNIDAD INTERIOR conductos de alta presión 5, 6 kW

- Propiedad del archivo: CONSTRUNARIO
- Formato: FIEBDC-3/2012
- Programa: Construnario Versión 3.51
- Fecha de los precios: 11/03/2014
- Divisa: EUR

**MMDAP0184HE** u UNIDAD INTERIOR conductos de alta presión 5, 6 kW
Unidad interior marca Toshiba para sistemas VRF tipo conductos de alta presión, con válvula electrónica, sensor de presión y control individual de temperatura por microprocesador para regulación del flujo de refrigerante, modelo MMDAP0184HE, toma de aire exterior incl. Capacidad frigorífica 5,6 kW. Capacidad calorífica 6,3 kW. Consumo eléctrico 0,184 kW. Caudal de aire (alta/baja) 900 m³/h. Presión estática ext. hasta 196 Pa. Nivel de presión sonora (alta/baja) 37 dB(A). Dimensiones AlxAnxPr 380x850x660 mm. Peso 50 kg. Alimentación 220/240-1-50 (V-ph-Hz).
