# Módulo para el control de persianas, toldos, venecianas y cierres, Roll-Control de Nice

- Propiedad del archivo: CONSTRUNARIO
- Formato: FIEBDC-3/2012
- Programa: Construnario Versión 3.51
- Fecha de los precios: 10/08/2022
- Divisa: EUR

**Roll-Control** u Módulo para el control de persianas, toldos, venecianas y cierres, Roll-Control de Nice
Roll-Control es un módulo para accionar motores tubulares de corriente alterna, tales como: persianas eléctricas, toldos, venecianas y cierres. El módulo permite gestionar la posición exacta de los motores y, en el caso de las venecianas, accionar el movimiento de las lamas. El dispositivo mide el consumo energético y la potencia activa de la corriente. Roll-Control permite controlar los dispositivos conectados mediante la red Z-Wave y mediante un interruptor o botón conectado directamente a este.
