# UNIDAD INTERIOR conductos de alta presión 14 kW

- Propiedad del archivo: CONSTRUNARIO
- Formato: FIEBDC-3/2012
- Programa: Construnario Versión 3.51
- Fecha de los precios: 11/03/2014
- Divisa: EUR

**MMDAP0484HE** u UNIDAD INTERIOR conductos de alta presión 14 kW
Unidad interior marca Toshiba para sistemas VRF tipo conductos de alta presión, con válvula electrónica, sensor de presión y control individual de temperatura por microprocesador para regulación del flujo de refrigerante, modelo MMDAP0484HE, toma de aire exterior incl. Capacidad frigorífica 14 kW. Capacidad calorífica 16 kW. Consumo eléctrico 0,414 kW. Caudal de aire (alta/baja) 2100 m³/h. Presión estática ext. hasta 196 Pa. Nivel de presión sonora (alta/baja) 40 dB(A). Dimensiones AlxAnxPr 380x1200x660 mm. Peso 67 kg. Alimentación 220/240-1-50 (V-ph-Hz).
