# UNIDAD INTERIOR conductos de baja silueta 2, 2 kW

- Propiedad del archivo: CONSTRUNARIO
- Formato: FIEBDC-3/2012
- Programa: Construnario Versión 3.51
- Fecha de los precios: 11/03/2014
- Divisa: EUR

**MMDAP0074SPHE** u UNIDAD INTERIOR conductos de baja silueta 2, 2 kW
Unidad interior marca Toshiba para sistemas VRF tipo conductos de baja silueta, con válvula electrónica, sensor de presión y control individual de temperatura por microprocesador para regulación del flujo de refrigerante, modelo MMDAP0074SPHE, toma de aire exterior, bomba de drenaje incl. Capacidad frigorífica 2,2 kW. Capacidad calorífica 2,5 kW. Consumo eléctrico 0,039 kW. Caudal de aire (alta/baja) 540/400 m³/h. Presión estática ext. hasta 46 Pa. Nivel de presión sonora (alta/baja) 0 dB(A). Dimensiones AlxAnxPr 210x845x645 mm. Peso 22 kg. Alimentación 220/240-1-50 (V-ph-Hz).
