# UNIDAD INTERIOR techo 5, 6 kW

- Propiedad del archivo: CONSTRUNARIO
- Formato: FIEBDC-3/2012
- Programa: Construnario Versión 3.51
- Fecha de los precios: 11/03/2014
- Divisa: EUR

**MMCAP0184HE** u UNIDAD INTERIOR techo 5, 6 kW
Unidad interior marca Toshiba para sistemas VRF tipo techo, con válvula electrónica, sensor de presión y control individual de temperatura por microprocesador para regulación del flujo de refrigerante, modelo MMCAP0184HE, toma de aire exterior incl. Capacidad frigorífica 5,6 kW. Capacidad calorífica 6,3 kW. Consumo eléctrico 0,038 kW. Caudal de aire (alta/baja) 780/540 m³/h. Nivel de presión sonora (alta/baja) 36/30 dB(A). Dimensiones AlxAnxPr 210x910x680 mm. Peso 22 kg. Alimentación 220/240-1-50 (V-ph-Hz).
