# UNIDAD INTERIOR techo 11, 2 kW

- Propiedad del archivo: CONSTRUNARIO
- Formato: FIEBDC-3/2012
- Programa: Construnario Versión 3.51
- Fecha de los precios: 11/03/2014
- Divisa: EUR

**MMCAP0364HE** u UNIDAD INTERIOR techo 11, 2 kW
Unidad interior marca Toshiba para sistemas VRF tipo techo, con válvula electrónica, sensor de presión y control individual de temperatura por microprocesador para regulación del flujo de refrigerante, modelo MMCAP0364HE, toma de aire exterior incl. Capacidad frigorífica 11,2 kW. Capacidad calorífica 12,5 kW. Consumo eléctrico 0,091 kW. Caudal de aire (alta/baja) 1650/1200 m³/h. Nivel de presión sonora (alta/baja) 41/35 dB(A). Dimensiones AlxAnxPr 210x1595x680 mm. Peso 34 kg. Alimentación 220/240-1-50 (V-ph-Hz).
