# UNIDAD INTERIOR techo 14 kW

- Propiedad del archivo: CONSTRUNARIO
- Formato: FIEBDC-3/2012
- Programa: Construnario Versión 3.51
- Fecha de los precios: 11/03/2014
- Divisa: EUR

**MMCAP0484HE** u UNIDAD INTERIOR techo 14 kW
Unidad interior marca Toshiba para sistemas VRF tipo techo, con válvula electrónica, sensor de presión y control individual de temperatura por microprocesador para regulación del flujo de refrigerante, modelo MMCAP0484HE, toma de aire exterior incl. Capacidad frigorífica 14 kW. Capacidad calorífica 16 kW. Consumo eléctrico 0,11 kW. Caudal de aire (alta/baja) 1800/1320 m³/h. Nivel de presión sonora (alta/baja) 43/37 dB(A). Dimensiones AlxAnxPr 210x1595x680 mm. Peso 34 kg. Alimentación 220/240-1-50 (V-ph-Hz).
