# UNIDAD INTERIOR pared 2, 8 kW

- Propiedad del archivo: CONSTRUNARIO
- Formato: FIEBDC-3/2012
- Programa: Construnario Versión 3.51
- Fecha de los precios: 11/03/2014
- Divisa: EUR

**MMKAP0094MHE** u UNIDAD INTERIOR pared 2, 8 kW
Unidad interior marca Toshiba para sistemas VRF tipo pared, con válvula electrónica, sensor de presión y control individual de temperatura por microprocesador para regulación del flujo de refrigerante, modelo MMKAP0094MHE, mando infrarrojos incl. Capacidad frigorífica 2,8 kW. Capacidad calorífica 3,2 kW. Consumo eléctrico 0,018 kW. Caudal de aire (alta/baja) 510/360 m³/h. Nivel de presión sonora (alta/baja) 36/29 dB(A). Dimensiones AlxAnxPr 275x790x208 mm. Peso 11 kg. Alimentación 220/240-1-50 (V-ph-Hz).
