# UNIDAD INTERIOR pared 2, 2 kW

- Propiedad del archivo: CONSTRUNARIO
- Formato: FIEBDC-3/2012
- Programa: Construnario Versión 3.51
- Fecha de los precios: 11/03/2014
- Divisa: EUR

**MMKAP0073H** u UNIDAD INTERIOR pared 2, 2 kW
Unidad interior marca Toshiba para sistemas VRF tipo pared, con válvula electrónica, sensor de presión y control individual de temperatura por microprocesador para regulación del flujo de refrigerante, modelo MMKAP0073H, mando infrarrojos incl. Capacidad frigorífica 2,2 kW. Capacidad calorífica 2,5 kW. Consumo eléctrico 0,018 kW. Caudal de aire (alta/baja) 570/390 m³/h. Nivel de presión sonora (alta/baja) 35/28 dB(A). Dimensiones AlxAnxPr 320x1050x228 mm. Peso 15 kg. Alimentación 220/240-1-50 (V-ph-Hz).
