# UNIDAD INTERIOR consola sin envolvente 4, 5 kW

- Propiedad del archivo: CONSTRUNARIO
- Formato: FIEBDC-3/2012
- Programa: Construnario Versión 3.51
- Fecha de los precios: 11/03/2014
- Divisa: EUR

**MMLAP0154BHE** u UNIDAD INTERIOR consola sin envolvente 4, 5 kW
Unidad interior marca Toshiba para sistemas VRF tipo consola sin envolvente, con válvula electrónica, sensor de presión y control individual de temperatura por microprocesador para regulación del flujo de refrigerante, modelo MMLAP0154BHE. Capacidad frigorífica 4,5 kW. Capacidad calorífica 5,0 kW. Consumo eléctrico 0,090 kW. Caudal de aire (alta/baja) 740/490 m³/h. Nivel de presión sonora (alta/baja) 36/32 dB(A). Dimensiones AlxAnxPr 600x1045x220 mm. Peso 29 kg. Alimentación 220/240-1-50 (V-ph-Hz).
