# UNIDAD INTERIOR consola con envolvente 2, 8 kW

- Propiedad del archivo: CONSTRUNARIO
- Formato: FIEBDC-3/2012
- Programa: Construnario Versión 3.51
- Fecha de los precios: 11/03/2014
- Divisa: EUR

**MMLAP0094HE** u UNIDAD INTERIOR consola con envolvente 2, 8 kW
Unidad interior marca Toshiba para sistemas VRF tipo consola con envolvente, con válvula electrónica, sensor de presión y control individual de temperatura por microprocesador para regulación del flujo de refrigerante, modelo MMLAP0094HE. Capacidad frigorífica 2,8 kW. Capacidad calorífica 3,2 kW. Consumo eléctrico 0,056 kW. Caudal de aire (alta/baja) 480/360 m³/h. Nivel de presión sonora (alta/baja) 39/35 dB(A). Dimensiones AlxAnxPr 630x950x230 mm. Peso 37 kg. Alimentación 220/240-1-50 (V-ph-Hz).
