# UNIDAD INTERIOR consola con envolvente 7, 1 kW

- Propiedad del archivo: CONSTRUNARIO
- Formato: FIEBDC-3/2012
- Programa: Construnario Versión 3.51
- Fecha de los precios: 11/03/2014
- Divisa: EUR

**MMLAP0244HE** u UNIDAD INTERIOR consola con envolvente 7, 1 kW
Unidad interior marca Toshiba para sistemas VRF tipo consola con envolvente, con válvula electrónica, sensor de presión y control individual de temperatura por microprocesador para regulación del flujo de refrigerante, modelo MMLAP0244HE. Capacidad frigorífica 7,1 kW. Capacidad calorífica 8,0 kW. Consumo eléctrico 0,102 kW. Caudal de aire (alta/baja) 1080/780 m³/h. Nivel de presión sonora (alta/baja) 49/39 dB(A). Dimensiones AlxAnxPr 630x950x230 mm. Peso 40 kg. Alimentación 220/240-1-50 (V-ph-Hz).
