# UNIDAD INTERIOR consola de suelo vertical 4, 5 kW

- Propiedad del archivo: CONSTRUNARIO
- Formato: FIEBDC-3/2012
- Programa: Construnario Versión 3.51
- Fecha de los precios: 11/03/2014
- Divisa: EUR

**MMFAP0154HE** u UNIDAD INTERIOR consola de suelo vertical 4, 5 kW
Unidad interior marca Toshiba para sistemas VRF tipo consola de suelo vertical, con válvula electrónica, sensor de presión y control individual de temperatura por microprocesador para regulación del flujo de refrigerante, modelo MMFAP0154HE. Capacidad frigorífica 4,5 kW. Capacidad calorífica 5 kW. Consumo eléctrico 0,15 kW. Caudal de aire (alta/baja) 900/660 m³/h. Nivel de presión sonora (alta/baja) 46/38 dB(A). Dimensiones AlxAnxPr 1750x600x210 mm. Peso 48 kg. Alimentación 220/240-1-50 (V-ph-Hz).
