# UNIDAD INTERIOR conductos 100% aire exterior 22, 4 kW

- Propiedad del archivo: CONSTRUNARIO
- Formato: FIEBDC-3/2012
- Programa: Construnario Versión 3.51
- Fecha de los precios: 11/03/2014
- Divisa: EUR

**MMDAP0721HFE** u UNIDAD INTERIOR conductos 100% aire exterior 22, 4 kW
Unidad interior marca Toshiba para sistemas VRF tipo conductos 100% aire exterior, con válvula electrónica, sensor de presión y control individual de temperatura por microprocesador para regulación del flujo de refrigerante, modelo MMDAP0721HFE. Capacidad frigorífica 22,4 kW. Capacidad calorífica 13,9 kW. Consumo eléctrico 0,45 kW. Caudal de aire 1680 m³/h. Presión estática ext. hasta 180 Pa. Nivel de presión sonora (alta/media/baja) 46/45/44 dB(A). Dimensiones AlxAnxPr 492 x 1392 x 1262 mm. Peso 144 kg. Alimentación 220/240-1-50 (V-ph-Hz).
