# Lector de proximidad con teclado integrado, referencia XKPR de Faacmatic

- Propiedad del archivo: CONSTRUNARIO
- Formato: FIEBDC-3/2012
- Programa: Construnario Versión 3.51
- Fecha de los precios: 29/07/2022
- Divisa: EUR

**XKPR** u Lector de proximidad con teclado integrado, referencia XKPR de Faacmatic
Tipo de lector: proximidad pasiva teclado Instalación: de pared o columna
