# Motorreductor, referencia RL200 de Faacmatic. 230V

- Propiedad del archivo: CONSTRUNARIO
- Formato: FIEBDC-3/2012
- Programa: Construnario Versión 3.51
- Fecha de los precios: 29/07/2022
- Divisa: EUR

**RL200** u Motorreductor, referencia RL200 de Faacmatic. 230V
Diámetro árbol cierre: 60 mm y 48/42 mm (con adaptador) Diámetro cajas portamuelles: 200/220 mm Capacidad de elevación: 170 Kg
