# Tratamiento físico químico compacto DBB 250 FB/M de Emeco. 250 l/ciclo

- Propiedad del archivo: CONSTRUNARIO
- Formato: FIEBDC-3/2012
- Programa: Construnario Versión 3.51
- Fecha de los precios: 29/07/2022
- Divisa: EUR

**DBB 250 FB/M** u Tratamiento físico químico compacto DBB 250 FB/M de Emeco. 250 l/ciclo
Tratamiento físico químico compacto basado en el producto multifuncional Decblend®, unifica en una sola línea la depuración de los efluentes y la deshidratación mecánica de los lodos generados. - Ideal para caudales entre 0 y 100 m3/día - Clarificación mediante filtro banda o flotador tipo CAV - Deshidratación de lodos mediante compactador - Diferentes niveles de automatización - Requiere homogeneización previa del efluente
