# Tratamiento de separación de materias contaminantes Concentra® MF/UF de Emeco

- Propiedad del archivo: CONSTRUNARIO
- Formato: FIEBDC-3/2012
- Programa: Construnario Versión 3.51
- Fecha de los precios: 29/07/2022
- Divisa: EUR

**ConcentraMF/UF** u Tratamiento de separación de materias contaminantes Concentra® MF/UF de Emeco
Tratamiento de separación de materias contaminantes mediante filtración tangencial a través de membranas cerámicas semi-permeables. Diseñado para la concentración de efluentes industriales de alta carga contaminante. Membranas cerámicas semi-permeables (multitubulares o de fibra hueca) - Diversos cortes de filtración (micro, ultra y nano filtración) - Permeado apto para reutilización en usos de proceso (formulación, limpiezas,…) - Elevado nivel de automatización y bajo coste de mantenimiento y operación - Requiere tanque de acumulación y homogeneización previo
